# A 6 Grumbachtalbrücke BW 1036
Angebotsaufforderung (GAEB DA XML 3.2, DA83)
Projekt: A-05064-00
Währung: EUR
Nebenangebote zugelassen: ja
Auftraggeber: Autobahn GmbH des Bundes, Niederlassung West (Montabaur), Außenstelle Neunkirchen, AdB-NL West,, Am Ochsenwald 4, 666539 Neunkirchen, DE, E-Mail vergabe.west-nk@autobahn.de
Erstellt mit: GXML Toolbox V3.3 R20230829, iTWO_64 V25.0.650, 28.04.2026

## 26-5-25-1122 FRS nach Bph 4
Datum: 28.04.2026
WaGr: 99_99_01

### Bereich 00 Allgemein

#### Abschnitt 00.00 Baustelleneinrichtung

*Hinweis*
In die nachfolgende Position "Baustelle einrichten" dürfen keine zeitabhängigen Kosten eingerechnet werden.

**00.00.0001 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'Über öffentliche Straßen,  A620.'
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch

#### Abschnitt 00.01 Leistungen n. Baustellenverordnung

**00.01.0001 Zuarbeit SiGe-Plan**
*** Pauschalposition
Zuarbeit zur Erstellung des SiGe-Plan an den externen SiGeKo liefern.
Unterlagen gem. RAB 31 14 Tage vor Beginn der Arbeiten liefern (Gefährdungsbeurteilungen und Unterweisungsnachweise, Schulungsnachweise, Informationen über die verantwortlichen Personen, Bauzeitenplan, u. ä. ).
Menge: 1,000 Psch

*Hinweis*
Die FRS sind in Abschnitten gem. Bauabschnitten, Einbauorten, Richtungsfahrbahnen und Straßen herzustellen. Mehrmaliges Anfahren ist einzukalkulieren.

### Bereich 01 Ausstattungen, Sonstiges

#### Abschnitt 01.00 FRS

**01.00.0001 SE auf Brücken und Stützw. herst. Stahl*min. H2 A*Klasse max. B*Außenkappe o.gel.u.formag.T.**
StL-Nr. 2112911713912119
Schutzeinrichtung (SE) auf Brücken, Stützwänden oder
Streifenfundamenten einschließlich ggf. erforderlicher
systembedingter Befestigung herstellen. Abgerechnet
wird die Baulänge. Ggf. erforderliche Dilatation wird
übermessen und als Zulage gesondert vergütet. SE nach
den "Technischen Kriterien für den Einsatz von Fahrzeug-Rückhaltesystemen in Deutschland".
SE aus Stahl.
Aufhaltestufe mindestens H2.
Wirkungsbereichskl. W/Fahrzeugeindringung VI max 'W4 / VI4.'

Anprallheftigkeitsstufe = A.
Anpralllast Klasse maximal B nach DIN EN 1991-2.
Aufstellung auf Außenkappe nach Unterlagen des AG,
Neigung der Aufstellfläche bis einschl. 4 v.H.
Schutzeinrichtung ohne gelöste Teile größer 2 kg, die
in der Anprallprüfung von der Bauwerkskappe gefallen
sind und damit Dritte unterhalb der Brücke gefährden
könnten. Schutzeinrichtung ohne formaggressive Teile.
Schutzeinrichtung 'mit Nachweis der Funktionsfähigkeit des Dilatationsstoßes.
Planungssystem= Super-Rail Eco BW (H2-W4-A-VI4).'
Menge: 410,000 m

**01.00.0002 SE auf Brücken und Stützw. herst. Stahl*min. H2 A*Klasse max. B*Mittelkappe o.gel.u.formag.T.**
StL-Nr. 2112911713912219
Schutzeinrichtung (SE) auf Brücken, Stützwänden oder
Streifenfundamenten einschließlich ggf. erforderlicher
systembedingter Befestigung herstellen. Abgerechnet
wird die Baulänge. Ggf. erforderliche Dilatation wird
übermessen und als Zulage gesondert vergütet. SE nach
den "Technischen Kriterien für den Einsatz von Fahrzeug-Rückhaltesystemen in Deutschland".
SE aus Stahl.
Aufhaltestufe mindestens H2.
Wirkungsbereichskl. W/Fahrzeugeindringung VI max 'W4 / VI4.'

Anprallheftigkeitsstufe = A.
Anpralllast Klasse maximal B nach DIN EN 1991-2.
Aufstellung auf Mittelkappe nach Unterlagen des AG,
Neigung der Aufstellfläche bis einschl. 4 v.H.
Schutzeinrichtung ohne gelöste Teile größer 2 kg, die
in der Anprallprüfung von der Bauwerkskappe gefallen
sind und damit Dritte unterhalb der Brücke gefährden
könnten. Schutzeinrichtung ohne formaggressive Teile.
Schutzeinrichtung 'mit Nachweis der Funktionsfähigkeit des Dilatationsstoßes.
Planungssystem= Super-Rail Eco BW (H2-W4-A-VI4).'
Menge: 390,000 m

**01.00.0003 SE am äußeren Fahrbahnrand herst. Stahl*min. H2*max. W4 A*o.gel.u.formag.T.**
StL-Nr. 2112910313411099
Schutzeinrichtung (SE) am äußeren Fahrbahnrand einschließlich erforderlicher systembedingter Arbeiten
herstellen. Abgerechnet wird die Baulänge. SE nach den
"Technischen Kriterien für den Einsatz von Fahrzeug-
Rückhaltesystemen in Deutschland".
SE aus Stahl.
Aufhaltestufe mindestens H2.
Wirkungsbereichsklasse maximal W4.
Anprallheftigkeitsstufe = A.
Schutzeinrichtung ohne gelöste Teile mit einer Masse
größer 2 kg im Anprallversuch nach DIN EN 1317. Schutzeinrichtung ohne formaggressive Teile.
Abstand Vorderkante SE zu 'Fahrbahnrand 50 cm.'

Aufstellung 'in Boden, Homogenbereich HB 1 - FRS.
Erschwernisse durch Pflaster werden gesondert vergütet.
Planungssystem= Super-Rail Eco(H2-W4-A-VI4).'
Menge: 140,000 m

**01.00.0004 SE am äußeren Fahrbahnrand herst. Stahl*min. H1*max. W4 A*o.gel.u.formag.T.**
StL-Nr. 2112910312411099
Schutzeinrichtung (SE) am äußeren Fahrbahnrand einschließlich erforderlicher systembedingter Arbeiten
herstellen. Abgerechnet wird die Baulänge. SE nach den
"Technischen Kriterien für den Einsatz von Fahrzeug-
Rückhaltesystemen in Deutschland".
SE aus Stahl.
Aufhaltestufe mindestens H1.
Wirkungsbereichsklasse maximal W4.
Anprallheftigkeitsstufe = A.
Schutzeinrichtung ohne gelöste Teile mit einer Masse
größer 2 kg im Anprallversuch nach DIN EN 1317. Schutzeinrichtung ohne formaggressive Teile.
Abstand Vorderkante SE zu 'Fahrbahnrand 50 cm.'

Aufstellung 'in Boden, Homogenbereich HB 1 - FRS.
Erschwernisse durch Pflaster werden gesondert vergütet.
Planungssystem= Eco-Safe 2.0 (H1-W4-A-VI6).'
Menge: 100,000 m

**01.00.0005 SE im Mittelstreifen herstellen Stahl*min. H2*max. W4 A*eins. getr. Wirk.*o.gel.u.formag.T.**
StL-Nr. 2112910711413910
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung 'in Boden, Homogenbereich HB 1 - FRS.
Erschwernisse durch Pflaster werden gesondert vergütet.
Planungssystem= Super-Rail Eco (H2-W4-A-VI4).'

Schutzeinrichtung ohne gelöste Teile mit einer Masse
größer 2 kg im Anprallversuch nach DIN EN 1317. Schutzeinrichtung ohne formaggressive Teile.
Menge: 135,000 m

**01.00.0006 Grasstopp-Platte liefern und einb. Kunststoff-RC DU min.500 mm*Verbundelement**
StL-Nr. 211299081912
Grasstopp-Platte liefern und einbauen. Mit Ausschnitt
entsprechend Einsatzprofil.
Grasstopp-Platte aus Kunststoff-Recycling aus Polyethylen (PE).
Einsatz 'für Schutzeinrichtungen, Pfosten C-100.'

Form = rund, tellerförmig, mit Wölbung nach oben. Der
Durchmesser beträgt mindestens 500 mm, mit Versteifungsrippen.
Montage- und Demontageschlitz vollständig formschlüssig
durch Verbindungselement geschlossen.
Menge: 50,000 St

**01.00.0007 Grasstopp-Platte liefern und einb. Kunststoff-RC DU min.500 mm*Verbundelement**
StL-Nr. 211299081912
Grasstopp-Platte liefern und einbauen. Mit Ausschnitt
entsprechend Einsatzprofil.
Grasstopp-Platte aus Kunststoff-Recycling aus Polyethylen (PE).
Einsatz 'für Schutzeinrichtungen, Pfosten C-125.'

Form = rund, tellerförmig, mit Wölbung nach oben. Der
Durchmesser beträgt mindestens 500 mm, mit Versteifungsrippen.
Montage- und Demontageschlitz vollständig formschlüssig
durch Verbindungselement geschlossen.
Menge: 140,000 St

**01.00.0008 Passstück herstellen (Zulage)**
StL-Nr. 2112925199
Passstück des Fahrzeug-Rückhaltesystems (FRS) einschließlich erforderlicher systembedingter Arbeiten
herstellen. Vergütet wird der Mehraufwand gegenüber der
Herstellung der durchlaufenden Konstruktion als Zulage.
Konstruktion '= Planungssystem Super-Rail Eco BW(H2).'
Menge: 4,000 St

**01.00.0009 Passstück herstellen (Zulage)**
StL-Nr. 2112925199
Passstück des Fahrzeug-Rückhaltesystems (FRS) einschließlich erforderlicher systembedingter Arbeiten
herstellen. Vergütet wird der Mehraufwand gegenüber der
Herstellung der durchlaufenden Konstruktion als Zulage.
Konstruktion '= Planungssystem Super-Rail Eco (H2).'
Menge: 6,000 St

**01.00.0010 Passstück herstellen (Zulage)**
StL-Nr. 2112925199
Passstück des Fahrzeug-Rückhaltesystems (FRS) einschließlich erforderlicher systembedingter Arbeiten
herstellen. Vergütet wird der Mehraufwand gegenüber der
Herstellung der durchlaufenden Konstruktion als Zulage.
Konstruktion '= Planungssystem Eco-Safe 2.0 (H1).'
Menge: 4,000 St

**01.00.0011 Dilatationsstoß herstellen (Zulage) zu H2*zu W4*auf Bauwerk**
StL-Nr. 21129146992401
Dilatationsstoß des Fahrzeug-Rückhaltesystems herstellen. Vergütet wird der Mehraufwand gegenüber der Herstellung der angegebenen Position als Zulage.
Dilatationsstoß nach den "Technischen Kriterien für den
Einsatz von Fahrzeug-Rückhaltesystemen in Deutschland".
Zulage zu OZ '01.00.0001. Planungssystem Super-Rail Eco BW.'

Dilatation '320mm (>Dilatation ÜKO = 210 mm).'

Zu Aufhaltestufe H2.
Zu Wirkungsbereich W4.
Einbau auf Bauwerk.
Menge: 1,000 St

**01.00.0012 Dilatationsstoß herstellen (Zulage) zu H2*zu W4*auf Bauwerk**
StL-Nr. 21129146992401
Dilatationsstoß des Fahrzeug-Rückhaltesystems herstellen. Vergütet wird der Mehraufwand gegenüber der Herstellung der angegebenen Position als Zulage.
Dilatationsstoß nach den "Technischen Kriterien für den
Einsatz von Fahrzeug-Rückhaltesystemen in Deutschland".
Zulage zu OZ '01.00.0002. Planungssystem Super Rail Eco BW.'

Dilatation '320mm (>Dilatation ÜKO = 210 mm).'

Zu Aufhaltestufe H2.
Zu Wirkungsbereich W4.
Einbau auf Bauwerk.
Menge: 1,000 St

**01.00.0013 ÜK/ÜE für FRS herstellen (Zulage)**
StL-Nr. 21129132909999
Übergangskonstruktion (ÜK) oder Übergangselement (ÜE)
für Fahrzeug-Rückhaltesystem (FRS) einschließlich erforderlicher systembedingter Arbeiten herstellen. Vergütet wird der Mehraufwand gegenüber der Herstellung
der angegebenen Position als Zulage. ÜK/ÜE nach den
"Technischen Kriterien für den Einsatz von Fahrzeug-
Rückhaltesystemen in Deutschland".
Zulage zu OZ '01.00.0003 Planungssystem Super-Rail Eco (H2).'

ÜK/ÜE von OZ '01.00.0003 Planungssystem Super-Rail Eco (H2).'

ÜK/ÜE auf OZ '01.00.0004. Planungssystem Eco-Safe 2.0 (H1).'

Aufstellung 'in Boden, Homogenbereich HB 1 - FRS.
Erschwernisse durch Pflaster werden gesondert vergütet.'
Menge: 2,000 St

**01.00.0014 ÜK/ÜE für FRS herstellen (Zulage)**
StL-Nr. 21129132909999
Übergangskonstruktion (ÜK) oder Übergangselement (ÜE)
für Fahrzeug-Rückhaltesystem (FRS) einschließlich erforderlicher systembedingter Arbeiten herstellen. Vergütet wird der Mehraufwand gegenüber der Herstellung
der angegebenen Position als Zulage. ÜK/ÜE nach den
"Technischen Kriterien für den Einsatz von Fahrzeug-
Rückhaltesystemen in Deutschland".
Zulage zu OZ '01.00.0003 Planungssystem Super-Rail Eco (H2).'

ÜK/ÜE von OZ '01.00.0003. Planungssystem Super-Rail Eco (H2).'

ÜK/ÜE auf OZ '01.00.0001 Planungssystem Super-Rail Eco BW (H2).'

Aufstellung 'auf Bauwerk, Außenkappe.'
Menge: 2,000 St

**01.00.0015 ÜK/ÜE für FRS herstellen (Zulage)**
StL-Nr. 21129132909999
Übergangskonstruktion (ÜK) oder Übergangselement (ÜE)
für Fahrzeug-Rückhaltesystem (FRS) einschließlich erforderlicher systembedingter Arbeiten herstellen. Vergütet wird der Mehraufwand gegenüber der Herstellung
der angegebenen Position als Zulage. ÜK/ÜE nach den
"Technischen Kriterien für den Einsatz von Fahrzeug-
Rückhaltesystemen in Deutschland".
Zulage zu OZ '01.00.0005. Planungssystem Super-Rail Eco (H2).'

ÜK/ÜE von OZ '01.00.0005. Planungssystem Super-Rail Eco (H2).'

ÜK/ÜE auf OZ '01.00.0002. Planungssystem Super-Rail Eco BW (H2).'

Aufstellung 'auf Mittelkappe.'
Menge: 2,000 St

**01.00.0016 ÜK/ÜE an vorhand. FRS herst. (Zul.)*ÜK/ÜE an ESP 4,0 Profil B*HB 1**
StL-Nr. 211291379121
Übergangskonstruktion (ÜK) oder Übergangselement (ÜE)
an vorhandenes Fahrzeugrückhaltesystem (FRS) einschließlich erforderlicher systembedingter Arbeiten herstellen. Vergütet wird der Mehraufwand gegenüber der Herstellung der angegebenen Position als Zulage. ÜK/ÜE
nach den "Technischen Kriterien für den Einsatz von
Fahrzeug-Rückhaltesystemen in Deutschland".
Zulage zu OZ '01.00.0004. Planungssystem Eco-Safe 2.0 (H1).'

ÜK/ÜE an vorhandene ESP 4,00.
Holm Profil B.
Aufstellung in Boden, Homogenbereich HB 1 - FRS.
Menge: 1,000 St

**01.00.0017 AEK für FRS herstellen*min. P2 A x1*y1*Z1*A*HB 1**
StL-Nr. 2112912291111101
Anfangs-/Endkonstruktion (AEK) für Fahrzeug Rückhaltesystem (FRS) einschließlich erforderlicher systembedingter Arbeiten herstellen. AEK nach den "Technischen
Kriterien für den Einsatz von Fahrzeug-
Rückhaltesystemen in Deutschland".
AEK an OZ '01.00.0004. Planungssystem Eco-Safe 2.0 (H1).'

Leistungsklasse mindestens P2 A, einbahnig.
Dauerhafte seitliche Auslenkung Da = Klasse x1.
Dauerhafte seitliche Auslenkung Dd = Klasse y1.
Klasse des Abprallbereiches Z1.
Anprallheftigkeitsstufe = A.
Aufstellung in Boden, Homogenbereich HB 1 - FRS.
Menge: 1,000 St

**01.00.0018 AEK für FRS herstellen*min. P2 A x1*y1*Z1*A*HB 1**
StL-Nr. 2112912291111101
Anfangs-/Endkonstruktion (AEK) für Fahrzeug Rückhaltesystem (FRS) einschließlich erforderlicher systembedingter Arbeiten herstellen. AEK nach den "Technischen
Kriterien für den Einsatz von Fahrzeug-
Rückhaltesystemen in Deutschland".
AEK an OZ '01.00.0005. Planungssystem Super-Rail Eco (H2) im Mittelstreifen herstellen.
Als prov. Absenkung für Baustelle längerer Dauer.'

Leistungsklasse mindestens P2 A, einbahnig.
Dauerhafte seitliche Auslenkung Da = Klasse x1.
Dauerhafte seitliche Auslenkung Dd = Klasse y1.
Klasse des Abprallbereiches Z1.
Anprallheftigkeitsstufe = A.
Aufstellung in Boden, Homogenbereich HB 1 - FRS.
Menge: 2,000 St

**01.00.0019 FRS-Pfosten erschwert einbr. (Zul.)**
StL-Nr. 2112916799
Pfosten des Fahrzeug-Rückhaltesystems (FRS) unter erschwerten Bedingungen einbringen. Vergütet wird der
Mehraufwand gegenüber dem Homogenbereich HB 1 - FRS als
Zulage.
Zulage zu OZ '01.00.0005 Planungssystem Super-Rail Eco. Für alle Systeme und ÜK mit Pfosten C-125.'

Erschwernis '=Einbau in Pflaster. Aussparung gem. Herstellerangaben des gewählten Systems herstellen, Pflaster beischneiden.'
Menge: 30,000 St

**01.00.0020 FRS-Pfosten erschwert einbr. (Zul.)**
StL-Nr. 2112916799
Pfosten des Fahrzeug-Rückhaltesystems (FRS) unter erschwerten Bedingungen einbringen. Vergütet wird der
Mehraufwand gegenüber dem Homogenbereich HB 1 - FRS als
Zulage.
Zulage zu OZ '01.00.0004. Planungssystem Eco-Safe. Für alle Systeme und ÜK mit Pfosten C-100.'

Erschwernis '=Einbau in Pflaster. Aussparung gem. Herstellerangaben des gewählten Systems herstellen, Pflaster beischneiden.'
Menge: 10,000 St

**01.00.0021 FRS-Pfosten erschwert einbr. (Zul.)*erschw. Rammen**
StL-Nr. 2112916791
Pfosten des Fahrzeug-Rückhaltesystems (FRS) unter erschwerten Bedingungen einbringen. Vergütet wird der
Mehraufwand gegenüber dem Homogenbereich HB 1 - FRS als
Zulage.
Zulage zu OZ '01.00.0005. Planungssystem Super-Rail Eco.'

Erschwernis = erschwertes Rammen.
Menge: 20,000 St

**01.00.0022 FRS-Pfosten erschwert einbr. (Zul.)*erschw. Rammen**
StL-Nr. 2112916791
Pfosten des Fahrzeug-Rückhaltesystems (FRS) unter erschwerten Bedingungen einbringen. Vergütet wird der
Mehraufwand gegenüber dem Homogenbereich HB 1 - FRS als
Zulage.
Zulage zu OZ '01.00.0004. Planungssystem Eco-Safe.'

Erschwernis = erschwertes Rammen.
Menge: 20,000 St

**01.00.0023 FRS-Pfosten erschwert einbr. (Zul.)**
StL-Nr. 2112916799
Pfosten des Fahrzeug-Rückhaltesystems (FRS) unter erschwerten Bedingungen einbringen. Vergütet wird der
Mehraufwand gegenüber dem Homogenbereich HB 1 - FRS als
Zulage.
Zulage zu OZ '01.00.0005. Planungssystem Super-Rail Eco Bereich MÜF.'

Erschwernis 'Herstellen von zwei überschneidenden Bohrungen in Asphaltdecke d=30cm. Bohrloch ausräumen, mit Sand verfüllen. Abdeckung mit Grasstoppplatten, wird gesondert vergütet.'
Menge: 70,000 St

**01.00.0024 Pfosten des FRS herstellen**
StL-Nr. 2112917299
Zusätzlichen Pfosten des Fahrzeug-Rückhaltesystems
(FRS)einschließlich Konstruktions- und Befestigungsteilen herstellen.
Einbau in Konstruktion der OZ '01.00.0005. Planungssystem Super-Rail Eco.'
Menge: 10,000 St

**01.00.0025 Pfosten des FRS herstellen**
StL-Nr. 2112917299
Zusätzlichen Pfosten des Fahrzeug-Rückhaltesystems
(FRS)einschließlich Konstruktions- und Befestigungsteilen herstellen.
Einbau in Konstruktion der OZ '01.00.0002. Super-Rail Eco BW.'
Menge: 6,000 St

**01.00.0026 Pfosten des FRS herstellen**
StL-Nr. 2112917299
Zusätzlichen Pfosten des Fahrzeug-Rückhaltesystems
(FRS)einschließlich Konstruktions- und Befestigungsteilen herstellen.
Einbau in Konstruktion der OZ '01.00.0004. Planungssystem Eco-Safe 2.0.'
Menge: 10,000 St

**01.00.0027 SE mit Halbmesser herst. (Zul.)*R ü.30-200,00 m**
StL-Nr. 2112914494
Schutzeinrichtung (SE) als Konstruktion mit Halbmesser
herstellen. Vergütet wird der Mehraufwand gegenüber der
Herstellung der angegebenen Position als Zulage.
Zulage zu OZ '01.00.0004. Planungssystem Eco-Safe 2.0.'

Konstruktion mit Halbmesser über 30,00 m bis 200,00 m.
Menge: 50,000 m

**01.00.0028 SE mit Halbmesser herst. (Zul.)*R ü.30-200,00 m**
StL-Nr. 2112914494
Schutzeinrichtung (SE) als Konstruktion mit Halbmesser
herstellen. Vergütet wird der Mehraufwand gegenüber der
Herstellung der angegebenen Position als Zulage.
Zulage zu OZ '01.00.0005. Planungssystem Super-Rail Eco.'

Konstruktion mit Halbmesser über 30,00 m bis 200,00 m.
Menge: 65,000 m

#### Abschnitt 01.01 Leitpfosten

**01.01.0001 Leitpfosten aufstellen Aufsatzleitpf.*m.Profilauss. 3mm*Refl.rechte.weiß Typ R2, Kl. 2*Pfeilz.aufgeklebt**
StL-Nr. 2112940376924490
Leitpfosten aus Niederdruckpolyäthylen (PE-HD) aufstellen.
Aufsatzleitpfosten, Länge 0,55 m.
Mit Profilaussteifung, Wanddicke 3 mm.
Aussteifung 'mind. 0,25m.'

Retroreflektoren einseitig, rechteckig, weiß.
Retroreflektoren Typklasse R2, Klasse 2.
Pfeilzeichen, rechts-/linksweisend, aufgeklebt.
Halterung 'aus Stahl, feuerverzinkt. Befestigung auf Pfosten des gewählten FRS-System H2-W4 Planungssystem Super-Rail Eco und Super Rail Eco BW. Aufstellung alle 50m'
Menge: 7,000 St

**01.01.0002 Leitpfosten aufstellen Aufsatzleitpf.*m.Profilauss. 3mm*Refl.rechte.weiß Typ R2, Kl. 2*Pfeilz.aufgeklebt**
StL-Nr. 2112940376924490
Leitpfosten aus Niederdruckpolyäthylen (PE-HD) aufstellen.
Aufsatzleitpfosten, Länge 0,55 m.
Mit Profilaussteifung, Wanddicke 3 mm.
Aussteifung 'mind. 0,25m.'

Retroreflektoren einseitig, rechteckig, weiß.
Retroreflektoren Typklasse R2, Klasse 2.
Pfeilzeichen, rechts-/linksweisend, aufgeklebt.
Halterung 'aus Stahl, feuerverzinkt. Befestigung auf Pfosten des gewählten FRS-System H1-W4 Planungssystem Eco-Safe 2.0. Aufstellung alle 50m'
Menge: 4,000 St
